# SozDet LP5 AKTUELL
Angebotsaufforderung (GAEB DA XML 3.3, DA83)
Projekt: 2514
Währung: EUR
Bieterkommentare zugelassen: ja
Erstellt mit: ASBwin 28.0.2.0, Position 28.0.2.2, 23.09.2026

## 016 erweiterter Holzbau
Datum: 23.09.2026

*Hinweis: allgemeine Baubeschreibung*
Der geplante Neubau des Sozialtrakts an der Bonhoefferstraße 33 in 38444 Wolfsburg dient als Ersatz für das bestehende Gebäude, das aufgrund seines baulichen Zustands vollständig zurückgebaut werden musste. Der Neubau
ergänzt zwei vorhandene Sporthallen einer Schule, die parallelsaniert werden. Das Gebäude ist eingeschossig konzipiert und wurde so geplant, dass es sich durch eine zeitgemäße Gestaltung harmonisch in das bestehende Ensemble einfügt. Der Baukörper ist monolithisch ausgebildet und setzt sich in seiner Höhe leicht von den Sporthallen ab. Die Fassadengestaltung orientiert sich bewusst am Bestand und verwendet einen dezent changierenden Klinker um ein einheitliches Gesamtbild im Umfeld zu erzeugen.

Erd- und Gründungsarbeiten
Die Gründung erfolgt auf Streifenfundamenten in der
Gründungstiefe der bestehenden Sporthallen. Darauf wird eine WU-Stahlbetonbodenplatte hergestellt, die gemäß
Energiekonzept mit einer geeigneten Dämmlage versehen wird. Der Bodenaufbau umfasst einen Estrich mit Trittschalldämmung. In Feucht- und Technikräumen werden keramische Fliesen verlegt, während in allen übrigen Räumen und Fluren Linoleum zur Ausführung kommt.

Außenwände
Die tragenden Außenwände bestehen aus 24 cm starkem Kalksandsteinmauerwerk. Eine Mineralwolldämmung
gemäß Energiekonzept gewährleistet die energetischen Anforderungen. Das äußere Erscheinungsbild prägt ein
Verblendmauerwerk aus dem bemusterten Klinker „sintra“ in heller Sortierung.
Erforderliche Öffnungen für Eingangsbereiche, Fenster der Lehrer- und Regieräume sowie die Geräteraumtore werden
entsprechend ausgeführt.
Innen erhalten die Außenwände einen Kalkzementputz. In Sanitärbereichen werden Fliesenspiegel ausgeführt. Alle
anderen Oberflächen erhalten abschließend einen Anstrich mit Silikatfarbe.

Innenwände
Die tragenden Innenwände werden ebenfalls in 24 cm starkem Kalksandstein ausgeführt. Nichttragende Trennwände entstehen in Trockenbauweise. Dazu gehören Installations- und Vorwandkonstruktionen in Sanitärbereichen sowie
Schamwände in WC-Räumen. Im Bereich der elektro- und sicherheitstechnischen Anlagen (ELA/Batterieraum) werden brandschutzgerechte F90-Mauerwerkswände errichtet. Innentüren werden gemäß Bedarf eingebaut, einschließlich Feuchtraumtüren in relevanten Bereichen. Die Innenwandoberflächen erhalten Kalkzementputz; Sanitärbereiche werden mit Fliesenspiegeln versehen und ansonsten mit Silikatfarbe gestrichen.

Decken
Die tragende Deckenkonstruktion besteht aus einer Brettsperrholzdecke, die in Teilbereichen sichtbar belassen wird
und zur architektonischen Aufwertung beiträgt. Ergänzend werden abgehängte Decken installiert – teils als
Rasterdecken, teils als Gipskartondecken –, um technische Installationen zu integrieren und die Raumakustik zu
optimieren.

Dach
Der Dachaufbau umfasst eine Gefälledämmung aus Mineralwolle mit einem Gefälle von 2 %, entsprechend den energetischen Vorgaben. Die Abdichtung erfolgt zweilagig mit bituminösen Bahnen. Die Dachfläche erhält eine
extensive Begrünung, die zur Verbesserung des Mikroklimas sowie zur Regenrückhaltung beiträgt.

Baukonstruktive Einbauten
Im Bereich der Eingangshalle wird eine fest installierte Sitzgelegenheit als bauliches Einbauelement integriert.

*Hinweis: Örtliche Verhältnisse*
Dem Bieter wird empfohlen, sich vor Abgabe seines Angebots eingehend und ausreichend über Art und Umfang der durchzuführenden Arbeiten sowie über die Gebäude- und Grundstückssituation zu informieren.
Eine Ortsbesichtigung kann nach Terminvereinbarung vor der
Angebotsabgabe stattfinden.

*Hinweis: Planungsüberprüfung*
Alle Pläne, Zeichnungen und Unterlagen sind vom Auftragnehmer hinsichtlich der eingetragenen Maße und hinsichtlich der Konstruktion vor Ort eigenständig auf ihre Richtigkeit aufzumessen und zu überprüfen.
Etwaige Unstimmigkeiten sind vor Ausführung der Arbeiten mit der Bauleitung abzuklären.

*Hinweis: Werkplanung*
Vom Auftragnehmer zu erstellende Pläne und Zeichnungen sind erst nach Freizeichnung durch den Architekten/ Auftrageber gültig. Sie sind für den Auftragnehmer verbindlich. Übergebene Pläne sind vom Auftragnehmer zu prüfen; auf Unstimmigkeiten oder Bedenken hat er den Auftraggeber unverzüglich schriftlich hinzuweisen.
Die erforderlichen Werkpläne zur Herstellung sind ohne besondere Vergütung vom Auftragnehmer in Abstimmung mit dem Architekten anzufertigen.
Sie sind spätestens zwei Wochen nach Auftragsvergabe vorzulegen!

*Hinweis: Terminplan*
Der Auftragnehmer verpflichtet sich zu seinen Lasten, auf Anforderung dem AG spätestens 14 Tage nach Auftragserteilung für seine Arbeiten
(einschließlich Werkstattarbeiten) einen detaillierten Terminplan aller Leistungsbereiche, mit den Bauabläufen und den Abhängigkeiten der einzelnen, vom AN angebotenen Leistungen zueinander, aufzustellen, vorzulegen, abzustimmen und erforderlichenfalls wieder vorzulegen.
Dieser Terminplan ist auf den Bauzeitenplan des AG und die Vertragszeiten abzustimmen.
Erforderliche Abstimmungen auch während der Ausführung berechtigen nicht zu Nachforderungen.

*Hinweis: Bautagesberichte*
Der Auftragnehmer hat Bautagesberichte arbeitstäglich zu führen und dem
Auftraggeber oder dem für die Bauüberwachung beauftragten Architekten/
Ingenieur spätestens wöchentlich zu übergebe

In dem Bautagesberichte aufzuführen ist mindestens:
- Datum
- Arbeitsbeginn und Arbeitsende
- Pausenzeiten
- Namen und Quaifikation der Mitarbeitenden auf der
  Baustelle
- ausgeführte Tätigkeiten mit Ortsangabe
- ggf. Behinderungen

Der Aufwand wird nicht gesondert vergütet sondern muss über die allgemeinen Geschäftskosten einkalkuliert werden.

*Hinweis: Baustellenbewachung*
Eine Baustellenbewachung wird bauseits nicht gestellt.

*Hinweis: Anordnungsrecht*
Das Anordnungsrecht auf der Baustelle und bei der Bauausführung wird ausschließlich durch die örtliche Bauüberwachung des Architekten, dem SiGeKo und der Stadt Wolfsburg als Bauherr ausgeübt.

*Hinweis: Fachbauleitung*
Eine qualifizierte Fachbauleitung ist im Angebotspreis als  Vertragspflicht des AN einzukalkulieren. Ein Vorarbeiter, der fachlich und persönlich geeignet sowie deutschsprachig ist, muss während der Arbeitszeit anwesend sein.  Er darf nur abgezogen werden, wenn mit dem Architekt/Bauleiter eine Vereinbarung über eine geeignete Ersatzperson erfolgt ist.

*Hinweis: Baubesprechungen*
Es findet wöchentlich eine Baubesprechung statt, an der der Auftragnehmende oder dessen Fachbauleiter/in verbindlich teilzunehmen hat.
Es ist mit einer Dauer von je 1,5h zu rechnen.
Der Aufwand ist in die allgemeinen Geschäftskosten einzukalkulieren und wird nicht gesondert vergütet,

*Hinweis: Sicherheitskoordination*
Für die Baumaßnahme ist ggf. ein Sicherheits- und Gesundheitskoordinator (SiGeKo) bestellt. Den Anweisungen des SiGeKo ist Folge zu leisten.  Für die Baustelle gilt die Verordnung über Sicherheit und Gesundheitsschutz
auf Baustellen in der neuesten Fassung.  Der Sicherheitsplan wird auf der Baustelle ausgehängt.

*Hinweis: Pausen- und Waschräume*
Pausenräume stehen bauseits nicht zur Verfügung.
Waschräume stehen bauseits nicht zur Verfügung.

*Hinweis: Kran und Kranplatz*
Ein Kran  wird bauseits nicht gestellt und ist bei Bedarf in die Baustelleneinrichtung einzukalkulieren.

Ein möglicher Kranstandort ist im BE-Plan markiert.
Der Kranstandort ist ein befestigter Parkplatz mit für Parkflächen üblicher Verdichtung. Bei darüberhinausgehenden Anforderungen sind diese eigenständig in den Angebotspreis einzukalkulieren

### Bereich 1 Baustelleneinrichtung

*Hinweis: Arbeitsgerüste*
als Arbeitsgerüste für Arbeiten in diesem Bereich stellt der Auftraggeber ein Fassadengerüst, einmal umlaufend um den Neubauteil herum.

Alle sonstigen zur Montage erforderlichen Gerüste sind in die Einheitspreis einzukalkulieren

#### Titel 1.1 Baustelleneinrichtung

**1.1.1 Einrichten der Baustelle**
*** Pauschalposition
Einrichten der Baustelle

Geräte, Werkzeuge und sonstige Betriebsmittel,
die zur vertragsgemäßen Erfüllung der Bauleistungen erforderlich sind, auf die Baustelle bringen, bereitstellen und soweit der Geräteeinsatz nicht gesondert berechnet wird, betriebsfertig aufstellen einschließlich der dafür notwendigen Arbeiten.
Baubüros, Unterkünfte, Pausenräume, Werkstätten, Lagerschuppen, Krane, Kranplätze und dergleichen, soweit erforderlich, antransportieren, aufbauen und einrichten.

Kosten für Gebrauchsunterhaltung und Betreiben der Geräte, Anlagen und Einrichtungen werden nicht mit dieser Pauschale, sondern mit den Einheitspreisen der entsprechenden Teilleistung vergütet.

Baustrom, Bauwasser und allgemeine Baubeleuchtung werden bauseits gestellt. Arbeitsbeleuchtung jedoch ist einzukalkulieren.

Die Verbräuche für Baustrom und Bauwasser trägt der Bauherr.
Menge: 1,000 Psch
Kostengruppen nach DIN 276 2018: 391
Kostengruppen nach DIN 276-1 2008: 394

**1.1.2 Vorhalten der Baustelleneinrichtung**
vorhalten der Vorposition für die eigene Leistung
Menge: 19,000 Wo
Kostengruppen nach DIN 276 2018: 391
Kostengruppen nach DIN 276-1 2008: 394

**1.1.3 Baustelle räumen**
*** Pauschalposition
Baustelle räumen

Baustelle von allen Geräten, Anlagen, Einrichtungen und dergleichen räumen.
Benutzte Flächen und Wege entsprechend dem ursprünglichen Zustand ordnungsgemäß herrichten. Verunreinigungen sind auf Kosten des AN zu beseitigen.
Menge: 1,000 Psch
Kostengruppen nach DIN 276 2018: 391
Kostengruppen nach DIN 276-1 2008: 394

### Bereich 2 Zimmerarbeiten

#### Titel 2.1 Decken

**2.1.1 prüffähige Werkplanung**
*** Pauschalposition
Werkplanung/Ausführungsplanung mit Konstruktionszeichnungen unter Berücksichtigung der Statischen Berechnung  und der in diesem Leistungsverzeichnis beschriebenen Leitdetails.
Die Werkplanung muss alle im Leistungsverzeichnis erfassten Bereiche umfassen.

Die Werkplanung ist dem Prüfstatiker zur Prüfung rechtzeitig vor Baubeginn vorzulegen.

Achtung: Im Rahmen des digitalisierten Bauantragverfahrens müssen Werkplanungen QES-signiert  im digitalen Bauamt hochgeladen werden. Der AN hat sich zeitnah um die Möglichkeit einer QES-Signatur zu kümmern. Den Upload führt der Entwurfsverfasser/ Architekt aus.
Menge: 1,000 psch
Kostengruppen nach DIN 276-1 2008: 391

**2.1.2 Mörtelbett**
Elastomer- Zentrierlager

zur zentrierten Lasteinleitung
zur Aufnahme von Längenänderungen und Winkelverdrehungen und Ausgleich von Unebenheiten
Minderung von Schallnebenwegen

Auflegen auf U-Schale Ringbalken unter Holzmassivdecke
Menge: 275,000 m
Kostengruppen nach DIN 276-1 2008: 352

**2.1.3 Elastomer- Zentrierlager**
Elastomer- Zentrierlager

zur zentrierten Lasteinleitung
zur Aufnahme von Längenänderungen und Winkelverdrehungen und Ausgleich von Unebenheiten
Minderung von Schallnebenwegen

Auflegen auf U-Schale Ringbalken unter Holzmassivdecke
Menge: 275,000 m
Kostengruppen nach DIN 276-1 2008: 352

**2.1.4 Brettsperrholz-Deckenplatten**
Liefern, Abbinden und Montieren von Brettschichtholzelementen
Dachdecke  in massiver Brettsperrholz-Bauweise nach DIN EN 16351
als Deckenelement für Sporthallennebengebäude, Nutzungsklasse 2 nach DIN EN 1995-1-1
Gebrauchsklasse 1 DIN 68800-1, ohne chemischen Holzschutz,

Typ: KLH 7ss DL-220
Festigkeitsklasse gem. bauaufsichtlicher Zulassung  ETA-06-0138

Verklebung nach Maßgabe des Herstellers,
Dicke d = 220 mm,
Lamellenstärke 20  40 mm,
Unterseitige Wohnsichtqualität, unterseitig sichtbar, unterseitig geschliffen
alle Elemente unterseitig an allen Kanten gefast

eine Holzart
Farbe und Textur: großteils ausgeglichen
Bläue, Bräune und Rotstreifigkeit: leichte Verfärbungen zulässig (≤ 3 %)
Äste, fest verwachsen: zulässig
Äste, schwarz zulässig ≤ 25 mm Ø
Durchfalläste, Astausbrüche zulässig ≤ 12 mm Ø
Harzgallen vereinzelt zulässig ≤ 3 x 50 mm
Markröhre vereinzelt zulässig Länge ≤ 800 mm
Rindeneinwuchs nicht zulässig
Waldkante nicht zulässig
Druckholz vereinzelt zulässig
Angeschnittene Fraßgänge durch inaktiven Insektenbefall: nicht zulässig
Holzfeuchte bei Produktion: ≤ 12 % Risse und Fugen
(bei einer Messbezugsfeuchte von 12 %): vereinzelt zulässig
≤ 1,5 mm
Fehlstellen an der Oberfläche: vereinzelt zulässig
≤ 12 mm Ø
Oberflächennachbearbeitung (Astlochstopfen, -füller, Leisten, etc.): zulässig
Oberflächennachbearbeitung (Astlochstopfen, -füller, Leisten, etc.): zulässig
Fehlstellen an Schnittkanten: vereinzelt kleine Fehlstellen zulässig

Unterschiedlich Abmessungen nach beiliegendem Planauszug und Statik

Der rechtwinklige Formschnitt, Aussparungen, Falzfräsungen im Stoßbereich für schubfeste Verbindung an den Elementstößen,  Material und Montage der kraftschlüssigen, schubfesten Verbindung  sowie die Montageaufhängung zur Verlegung der Element sind in die Position einzukalkulieren.

Die vorgegebenen Deckenspannrichtungen aus der Statik sind im Zuge der Ausführungsplanung (Werkplanung)
mit zu berücksichtigen

incl allseitigem Witterungsschutz während der Transport- und Bauphase.
Menge: 630,000 m2
Kostengruppen nach DIN 276 2018: 351

**2.1.5 Öffnung erstellen für Lichtkuppel 90x120cm**
Herstellen einer Öffnung in vorbeschriebener Dachdecke

Rohbaumaße (bxh) 90x120cm

Rechteckig lotrecht geschnitten

werksseitig hergestellt, keine Herstellung vor Ort.

Alle Kanten gefast

Temp schliessen von Dachöffnungen

incl temporärer Abdeckung der Öffnung als Durchsturzsicherung nach dem Legen der Deckenplatten und entsorgung dieser nach dem Einbau der Einbauteile
Menge: 13,000 St
Kostengruppen nach DIN 276-1 2008: 362

**2.1.6 Öffnung erstellen für Lichtkuppel 120x120cm**
wie Vorposition, jedoch
Rohbaumaße (bxh) 120x120cm
Menge: 1,000 St
Kostengruppen nach DIN 276-1 2008: 362

**2.1.7 Öffnung erstellen rund 80mm**
Herstellen einer Öffnung in vorbeschriebener Dachdecke

Rohbaumaße Durchmesser 80mm

rund lotrecht geschnitten

werksseitig hergestellt, keine Herstellung vor Ort.

Alle Kanten gefast

incl temporärer Abdeckung der Öffnung als Durchsturzsicherung nach dem Legen der Deckenplatten und entsorgung dieser nach dem Einbau der Einbauteile
Menge: 5,000 St
Kostengruppen nach DIN 276-1 2008: 362

**2.1.8 Öffnung erstellen rund 150mm**
wie Vorposition, jedoch
Durchmesser bis 150mm
Menge: 5,000 St
Kostengruppen nach DIN 276-1 2008: 362

**2.1.9 Öffnung erstellen rund 450mm**
wie Vorposition, jedoch
Durchmesser bis 450mm
Menge: 8,000 St
Kostengruppen nach DIN 276-1 2008: 362

**2.1.10 Öffnung erstellen rund 550mm**
wie Vorposition, jedoch
Durchmesser bis 550mm
Menge: 8,000 St
Kostengruppen nach DIN 276-1 2008: 362

**2.1.11 Öffnung erstellen rund 650mm**
wie Vorposition, jedoch
Durchmesser bis 460mm
Menge: 4,000 St
Kostengruppen nach DIN 276-1 2008: 362

**2.1.12 Deckenverankerung**
Deckenverankerung
Dübel alle 1m und in den Ecken (2,0m) jeweils 4 mit 50cm  Abstand (die drei windsoggefährdeten Ecken)

Dübel:
FAZ Bolzenanker FBN II GS gvz oder gleichwertig
Durchmesser  ca M12Ankerlänge ca 344mm
Dicke des Anbauteils= Deckendicke + ca 30mm Mörtelbett= ca 250mm

incl Bohrung durch die Deckenplatte
incl Bohrung in den Ringanker
Menge: 290,000 St
Kostengruppen nach DIN 276-1 2008: 362

#### Titel 2.2 Holzbau

**2.2.1 Attika Holzrahmenbaukonstruktion**
Attika Holzrahmenbaukonstruktion.

Schwelle KVH 6/20cm und Rähm KVH 8/20cm mit einem lichten Abstand von ca 60cm zueinander, verbunden  mit beidseitig montierten OSB3-Platten 18mm.

Hohlraum ausgefüllt mit Mineralwolle WLG 032
Rähm als Gefällebohle geschnitten

Ständer 6/20cm alle 75cm,
Ständer mit Vollgewindeschrauben mit Schwelle und Rähm verbunden
ein Stahlwinkel 80/80/10mm je Ständer zur Verbindung mit Holzmassivdecke. Pro Stahlwinkel 2 Vollgewindeschrauben in den Ständer und 2 Vollgewindeschrauben in die Decke.
Zugkraft mindestens 0,3KN/ Schraube.

Zusätzlich eine Vollgewindeschraube zur Verbindung von Schwelle und Decke alle 40cm

lot- und fluchtgerechecht ausrichten
Menge: 110,000 lfdm
Kostengruppen nach DIN 276 2018: 363

**2.2.2 Attikaabdeckung**
OSB 4,
Mindestdicke 28mm
Zuschnittbreite ca  50cm
mit beidseitigem Überstand montieren auf der Gefällebohle der Vorposition
45°Anschnitt am dachseitigen Ende
Abschnitt Außenseitig passgenau nach Montage der Klinkerfassade
Menge: 110,000 lfdm
Kostengruppen nach DIN 276 2018: 363

**2.2.3 Unterzug 0,24/0,24/1,60**
Unterzug
Statikposition Pos. Uz-EG-01

BSH
Festigkeit: BSH GL24c (Nutzungsklasse NKL2)

Oberflächenqualität: Sichtqualität (Si), vierseitig sauber gehobelt und gefast Verleimung: Melaminharz-Klebstoff (helle, nicht nachdunkelnde Leimfuge) Nutzungsklasse (NKL): NKL 1 (Innenraum) nach DIN EN 1995-1-1 Gebrauchsklasse (GK): GK 0 nach DIN 68800-1 (ohne chemischen Holzschutz) Holzfeuchte: 12 % ± 2 % bei Lieferung

Gesamtlänge bis 1,60m
Breite: d = 24cm
Höhe: h = 24cm
Der Unterzug mit stumpf zwischen zwei ausbetonierten Kalksandstein-U-Schalen eingesetzt mit verdeckten Metallverbindern.
Die Metallverbinder müssen eine Mindest-Auflagerlast von 47kN bzw. 470 kg aufnehmen können.

Die Metallverbinder müssen nicht sichbar sein. Allenfalls in der 10mm Passfuge zwischen Stirnholz und U-Schale dürfen die Metallverbinder sichtbar sein.
Menge: 10,000 St

**2.2.4 Unterzug 0,24/0,98/9,50**
Unterzug
Statikposition Pos. Uz-EG-02

BSH
Festigkeit: BSH GL24c (Nutzungsklasse NKL2)

Gesamtlänge 9,50m
Breite: d = 24cm
Höhe: h = 98cm

Mindest-Auflagertiefe von tmin ≥25cm zur Einhaltung der Auflagerpressung ist einzuhalten

Oberflächenqualität: Sichtqualität (Si), vierseitig sauber gehobelt und gefast Verleimung: Melaminharz-Klebstoff (helle, nicht nachdunkelnde Leimfuge) Nutzungsklasse (NKL): NKL 1 (Innenraum) nach DIN EN 1995-1-1 Gebrauchsklasse (GK): GK 0 nach DIN 68800-1 (ohne chemischen Holzschutz) Holzfeuchte: 12 % ± 2 % bei Lieferung
Menge: 1,000 St

### Bereich 3 Dachabdichtungsarbeiten

#### Titel 3.1 Vorarbeiten

**3.1.1 Verlege- / Gefälleplan**
*** Pauschalposition
Erstellen eines Verlege und Gefälleplans.
Digital als PDF übergeben.
mit Nachweis des R-Wertes bzw U-Werts nach DIN ISO EN 6946
für GEG- Nachweis
Menge: 1,000 Psch
Kostengruppen nach DIN 276 2018: 369

**3.1.2 Entwässerungsberechnung**
*** Pauschalposition
Dimensionierung der Haupt- und Notentwässerung gemäß DIN 1986-100 und DIN EN 12056. Erstellung einer Entwässerungsberechnung.
Grundlage ist die Gefälleplan und die Dachaufsicht mit den darin definierten Ablaufpunkten.
Menge: 1,000 Psch
Kostengruppen nach DIN 276 2018: 369

**3.1.3 Nachweis der Windsogsicherung**
*** Pauschalposition
Nachweis der Windsogsicherung mit Benennung der gewählten Maßnahmen.
Digital als PDF übergeben.
Menge: 1,000 Psch
Kostengruppen nach DIN 276 2018: 363

#### Titel 3.2 Dachabdichtung

**3.2.1 Dämmstoffkeil**
Dämmstoffkeil

ca 50/50mm

in den Dachaufbau einbauen
Menge: 110,000 m
Kostengruppen nach DIN 276 2018: 363
Kostengruppen nach DIN 276-1 2008: 310

**3.2.2 Dampfsperre**
Dampfsperre
diffusionsdichte Bahn sd-Wert ≥ 1.500 m
mit integrierter Trennlage

auf  Brettsperrholz-Decken  liefern und montieren.
incl systemzugehöriger mechanischer Befestigung

mit Notabdichtungsfunktion

Fachgerecht verlegen, längs und quer mit mindestens 100 mm Überlappung.
Geeingete für den in diesem Titel beschrieben Gesamtaufbau auf einer Brettsperrholzdecke
Menge: 650,000 m2
Kostengruppen nach DIN 276 2018: 363
Kostengruppen nach DIN 276-1 2008: 310

**3.2.3 Flachdachdämmung MW 040 2%**
Gefälledach aus hoch verdichteten Steinwolle-Dachdämmplatten mit oberseitiger Mineralvlieskaschierung / zum direkten Aufschweißen der Bitumenschweißbahn

verkleben auf der Vorposition gemäß Herstellervorgaben

Oberfläche: Mineralvlieskaschierung

Nennwert der Wärmeleitfähigkeit: 0,039 W/(m*K)
nach DIN EN 13162

Bemessungswert der Wärmeleitfähigkeit: 0,040 W/(m*K) nach DIN 4108-4

Nichtbrennbar, Euroklasse A2 -s1,d0 nach DIN 13501-1

Anwendungsgebiet: DAA nach DIN 4108-10

Grunddämmung mit einer Druckspannung bei 10% Stauchung:> = 70 kPa nach DIN EN
Punktlast bei 5 mm Stauchung:> = 800 N nach DIN EN 12430

darauf
ca 60mm Dämmung mit einer Druckspannung bei 10% Stauchung:> = 80 kPa nach DIN EN
Punktlast bei 5 mm Stauchung:> = 1800 N nach DIN EN 12430

geeignet zur Aufstellung einer PV-Anlage und eines Gründachs

Zugfestigkeit senkrecht zur Plattenebene (Abreißfestigkeit):> = 15 kPa nach DIN EN 1607

Standardgefälle: 2%

Anfangsdicke: 80 mm
Enddicke 480mm
mittlere Dicke ca 280mm
gem beiliegendem Gefälleplan

Eck- und Randbereich: vollflächige Verklebung
Innenbereiche: >40% Klebeflächenanteil, gem WIndsognachweis

Angebotenes Fabrikat:

Hersteller:".........................................."

Typ:"...................................................."
Menge: 620,000 m2
Kostengruppen nach DIN 276 2018: 363
Kostengruppen nach DIN 276-1 2008: 310

**3.2.4 Abdichtung, bituminös zweilagig, Gründach**
Abdichtung bestehend aus zwei Lagen Polymerbitumenschweißbahn nach DIN EN 13707
Anwendungskurzzeichen DIN SPEC 200000-201

aufschweißen auf Steinwolldämmung der Vorposition

Dachabdichtung, 1. Lage,

bestehend aus Elastomerbitumen-Schweißbahn,
oberseitig PP-Vlies und Sicherheitsnaht,
d = 4,0 mm, Einlage min. 140 g/m²
Polyestergewebe-Verbundträger, auf
die Dämmung der Vorposition aufschweißen. Dabei sind die Nähte und Stöße mind. 8 cm breit zu überdecken.
Eigenschaftsklasse E1

Dachabdichtung, 2. Lage,
Oberlage der Dachabdichtung, bestehend
aus Elastomerbitumen-Schweißbahn
oberseitig  grau bestreut,
d = ca. 5,0 mm,
Einlage min. 260 g/m² Glas-Polyester-Verbund-
träger, auf 1.Lage vollflächig aufschweißen. Dabei sind die
Nähte 8 cm und die Stöße 10 cm breit
zu überdecken und zu verschweißen.

Gründachgeeignet mit integriertem Durchwurzelungsschutz

Eigenschaftsklasse E1
Anwendungstyp DO

Angebotenes Fabrikat:

Hersteller: '".........................................."'
Typ: '"...................................................."'
Menge: 645,000 m2
Kostengruppen nach DIN 276 2018: 363

**3.2.5 Wandanschlussprofil Aluminium, geschraubt und verklebt**
Kappleiste aus Aluminium
als biegesteifes  Strangpressprofil
incl Stoßverbindungen und Befestigungen,

Untergrund ist vorab zu reinigen und zu grundieren.

Abdichtungsbahnen zum Anschluss ca 15cm über die Ebene an aufgehehenden Bauteilen nach oben führen.

Kehlleiste wird gesondert vergütet.

Auch für Eindichtung der Lichtkuppeln
Menge: 100,000 m
Kostengruppen nach DIN 276-1 2008: 363

**3.2.6 Lichtkuppel 0,90x1,20m durchsturzsicher**
Lichtkuppel

gewölbt, Verglasung aus PMMA / hochwertigem UV-stabilem Kunststoff.
Verglasung schwimmend gelagert und mechanisch befestigt als Konzept für eine einfache Handhabung bei Austausch

Ausführungen:
Nenngröße 90 x 120cm
starr
rechteckig
Ut - Wert nach EN 673  1,3 W/(m² K).
Der Energiedurchlass darf maximal 36% betragen( g 0,36)

incl werkseitig montiertem Durchsturzsicherungs-System aus Stahl-Gittermatte
Permanent "Durchsturzsicher" wirkend gem. Prüfbescheinigung, DGUV Test - Zertifikat Nr. BAU 16172 nach GS-BAU 18 zur Erfüllung der rechtlichen Forderungen aus ArbSchG, ArbStättV, BauStellV nach DIN 4426, ASR A2.1, BGV C22 und BGR 203

Farbe des Metallgitters: weiß

incl. wärmegedämmtem Aufsetzkranz mit einer Höhe von 70cm

mit Einhängeschürze zur Verwahrung des Dachanschlusses

Montage auf Brettsperrholzdecke

Einbau in zuvor beschriebenem Flachdach mit MW-Dämmung und 2 lagiger bituminöser Abdichtung und extensivem Gründach.

Incl fachgerechter Anschluss an die Dämmung und  Abdichtungsbahnen und Dampssperre.

Angebotenes Fabrikat:

Hersteller: '".........................................."'
Typ: '"...................................................."'
Menge: 13,000 St
Kostengruppen nach DIN 276 2018: 362

**3.2.7 Lichtkuppel 1,20x1,20m durchsturzsicher Dachausstieg/-einstieg**
wie Vorposion,
jedoch als Dachausstieg/-einstieg
auch dauerhaft Durchsturzsicher mit beweglichem Gitter oder Netz

- Dachausstiegsbauweise mit Tandem-Gasdruckfeder, werkseitig in vorbeschriebene  Einheit vormontiert,
  inkl.  Verriegelung

  zusätzlich in den oben beschriebenen Aufsetzkranz werkseitig eingebauter Sicherheits-Gitterrostauftritt mit
  Leiterhalterung.
  Einbauseite rechts(v.Öffnerseite außen betrachtet)
Gesamt-U-Wert gem. DIN EN 1873: 1,02 W/m²K
Menge: 1,000 st

**3.2.8 Attikaabdichtung**
Attikaabschluss wärmegedämmt,

- Attikafläche mit -Elastomer-
bitumen-Voranstrich grundieren.

- Ausgleichs- und Dampfsperrbahn der
Dachfläche bis zur Außenkante der
Attika aufschweißen bzw. -kleben.

- Dämmstoffkeil aus MW,
mindestens 5 x 5 cm, verlegen und auf
der 1. Abdichtungslage fixieren.

- Streifen aus Elastomerbitumen-
Kaltselbstklebebahnvon der Außenseite der
Attika bis vor den Keil aufkleben.

- Streifen der Oberlage,
, bis vor den Keil auf
schweißen und auf der Holzwerkstoffplatte mit Breitkopfstiften nageln.

- Oberlage von Attikaprofil bis hinter den Keil vollflächig aufschweißen
Menge: 110,000 m

**3.2.9 Anschluss Eckausbildung**
Eckausbildungen incl aller Abdichtungsebenen zum Anschluss der
Vorposition fachgerecht herstellen.
Menge: 3,000 St
Kostengruppen nach DIN 276 2018: 363

**3.2.10 Dachrandabschlussprofil**
Attika - Dachabschlussprofil
Aluminium stranggepresst. Legierung AlMgSi 0,5/F22, einschließlich der erforderlichen Halter, Verbindungsstücke und Klemmleisten

mehrteiliges, stufenlos höhenverstellbares und stufenlos schwenkbares Dachrandabschlussprofil aus Aluminium, stranggepresst oder aus gekanteten Blechen.

Liefern und höhen- und fluchtgerecht montieren auf der Vorposition, einschl. aller erforderlichen Materialien und Nebenarbeiten.

Anschlussbahn
aus Streifen der Oberlage,
b = 50 cm, in das montierte Dachrandprofil eingeklemmt, eindichten.

Blendenhöhe 150mm

Farbe/ Behandlung: silber eloxiert E6/EV1
Menge: 110,000 lfdm

**3.2.11 Dachrandabschlussprofil Außenecke 90°**
Attika Profil als  Außenecke 90°,
systemzugehörig zur Vorpositon,
Einbau wie Vorposition
Menge: 4,000 St

**3.2.12 Eindichten bauseitiger Dachdurchführung bis 150mm**
Eindichten bauseitiger Dachdurchführung in den gesamten Dachaufbau incl Dampssperre.

mit Flüssigkunststoff

dazu Dampfsperre laut Flachdachrichtlinie mit Flüssigkunststoff über Oberkante Dämmung führen

in Dachabdichtung fachgerecht eindichten

Dachdurchführung bis DN 150mm
Menge: 8,000 St
Kostengruppen nach DIN 276 2018: 369

**3.2.13 Eindichten bauseitiger Dachdurchführung bis 450mm**
wie Vorposition,
jedoch Dachdurchführung bis DN 450mm
Menge: 2,000 St
Kostengruppen nach DIN 276 2018: 369

**3.2.14 Eindichten bauseitiger Dachdurchführung bis 550mm**
wie Vorposition,
jedoch Dachdurchführung bis DN 550mm
Menge: 2,000 St
Kostengruppen nach DIN 276 2018: 369

**3.2.15 Eindichten bauseitiger Dachdurchführung bis 650mm**
wie Vorposition,
jedoch Dachdurchführung bis DN 650mm
Menge: 4,000 St
Kostengruppen nach DIN 276 2018: 369

**3.2.16 Strangentlüfter**
Strangentlüfter, DN 125
Strangentlüfter zum oberen Abschluss von Fallleitungen DN 125 bei flach geneigten Dächern mit Dachabdichtungen aller Konstruktionsarten,
als  System mit wärmegedämmter Durchgangshülse zum Anschluss an die Dampfsperre.
Dicke der Wärmedämmung:

bis 480mm

liefern, fachgerecht einbauen und nach Herstellervorschrift an die  Flächenabdichtung mittels Anschlusskragen aus dem Material und Farbe der  Abdichtung anschließen.
Menge: 8,000 St
Kostengruppen nach DIN 276 2018: 369

#### Titel 3.3 Entwässerung

**3.3.1 Attikagully Hauptentwässerung**
Attikagully, abgewinkelt, aus Polyurethan, wärmegedämmt, nach DIN EN 1253, in der Nennweite DN 125, mit Anschlussrohr und Sicherungsschelle aus Edelstahl, Dampfsperrplatte flexibel zum sicheren Anschluss an die Dampfsperre, zweiteiligem Dämmkörper aus Polyurethan mit einer Wärmeleitfähigkeit lambda=0,0249 W/mK und einer Druckfestigkeit von 200 kPa, in der Größe 500 x 1000 x 120 mm. Zur Freispiegelentwässerung, mit großer eingeschäumter Bitumenanschlussmanschette (495 x 495 mm) passend zur Dachabdichtung und mit Fixierring zur zusätzlichen Sicherung der Anschlussmanschette und zur Aufnahme des beiliegenden Kiesfangs, liefern und fachgerecht einbauen.

Nennweite DN: DN 125
Menge: 3,000 St
Kostengruppen nach DIN 276 2018: 369

**3.3.2 Flachdacheinlauf Notentwässerung**
Attikagully, abgewinkelt, aus Polyurethan, wärmegedämmt, nach DIN EN 1253, in der Nennweite DN 70, Abflussmenge 3,6 l/s bei 35 mm Stauhöhe als Speier und ca. 9,9 l/s bei 35 mm Stauhöhe und angeschlossenem Fallrohr DN 70, mit Anschlussrohr und Sicherungsschelle aus Edelstahl, Dampfsperrplatte zum sicheren Anschluss an die Dampfsperre, zweiteiligem Dämmkörper aus Polyurethan mit einer Wärmeleitfähigkeit lambda=0,0249 W/mK und einer Druckfestigkeit von 200 kPa, in der Größe 500 x 1000 x 120 mm. Zur Freispiegelentwässerung, mit großer eingeschäumter Bitumen-Manschette (495 x 495 mm) passend zur Dachabdichtung und mit Fixierring zur zusätzlichen Sicherung der Anschlussmanschette und zur Aufnahme des beiliegenden Anstauelements, liefern und fachgerecht einbauen.

Notentwässerung, mit Bitumen-Manschette
Nennweite DN: DN 70
Außendurchmesser OD (mm): 75 mm
Menge: 3,000 St
Kostengruppen nach DIN 276 2018: 369

**3.3.3 Fallrohr**
Regenfallrohr DIN EN 612, kreisförmig, Nenngröße 100, aus legiertem Zink DIN EN 988 (Titanzink), Dicke 0,7
mm, befestigen mit Rohrschellen, an Mauerwerk, verputzt.
Menge: 20,000 m
Kostengruppen nach DIN 276 2018: 369

**3.3.4 Regenstandrohr**
Regenstandrohr aus Stahl verzinkt, kreisförmig, Nenngröße 100, Länge 1 m, Befestigung mit Rohrschelle an Mauerwerk aus Vollziegel Sichtmauerwerk
einschl. Anschluss an die erdverlegte Leitung.
mit Reinigungsöffnung.
incl Überlauf im Decke der Reinigungsöffnung
Menge: 3,000 St
Kostengruppen nach DIN 276 2018: 363
Kostengruppen nach DIN 276-1 2008: 363

#### Titel 3.4 Absturzsicherung

**3.4.1 Klappgeländer**
Dachdurchdringungsfreier Seitenschutz aus Aluminium, durch Eigengewicht gehalten, zum Einsatz auf Flachdächern.
vollständig klappbar.
Dachneigung: 2%

aufstellen auf bituminöser Abdichtung mit extensiver Begrünung

Die Auflager sind mit geeigneten Unterlagen von der Dachfläche zu trennen.

Kontergewichte systemzugehörig
Max. Pfostenabstand: 2,50 m

wegen Attika ohne Bordbrett

incl aller Verbinder und einer Außeneckausführung

es dürfen nur Systeme angeboten werden, die eine systemzugehörige Aufstellhilfe besitzen ( wird gesondert vergütet), die eine Aufstellung des Geländers mit ca 2,00m Abstand zur Absturzknate aufstellen zu können
Menge: 65,000 lfdm
Kostengruppen nach DIN 276 2018: 369

**3.4.2 Klappgeländer, Tür**
systemzugehörige Zugangstür
für Zugang über Attika mit Anleiterung
Menge: 1,000 St
Kostengruppen nach DIN 276 2018: 369

**3.4.3 Klappgeländer, Aufstellhilfe**
systemzugehörige Aufstellhilfe
um das Geländer mit ca 2,00m Abstand zur Absturzkante aufstellen zu können
Menge: 1,000 lfdm
Kostengruppen nach DIN 276 2018: 369

#### Titel 3.5 Dachbegrünung extensiv

*Hinweis*
die Dachbegrünung ist als System eines Herstellers anzubieten

angebotenes Fabrikat:

die Verwendung von invasiven Arten (z.B. sedum spurium) ist nicht zulässig.

Vor Ausführungsbeginn ist die Flachdachabdichtung durch den Auftraggeber abnehmen zu lassen.

**3.5.1 Dachfläche besenrein säubern**
Dachfläche besenrein säubern.
Die Dachfläche ist optisch auf ihren einwandfreien Zustand zu prüfen. Es ist ein Begehungsprotokoll zu erstellen.
Menge: 640,000 m2

**3.5.2 Schutz-, Filter- und Wasserspeicherplatte**
Schutz-, Filter- und Wasserspeicherplatte
 h ca. = 25 -45mm,
unterseitig profiliert, in trockenem
Zustand im Reihenverband auf durchwurzelungsfester Abdichtung lose
verlegen.
Funktionen: Schutz-, Filter- und
Wasserspeicherplatte

Abdecken mit systemzugehörigem Trennvlies
Menge: 620,000 m2

**3.5.3 Erdsubstrat**
Erdsubstrat für eine extensive Begrünung auf
mineralisch-organischer Basis,
in einer Schichtstärke von ca. 4cm-5cm auftragen,
anschließend leicht verdichten.
.
Begrünungssystem erüllt die technischen
Anforderungen in Bezug auf die
Beständigkeit gegen Flugfeuer und
strahlende Wärme.
Menge: 620,000 m2

**3.5.4 Sedumsprossen**
Sprossensaat
jahreszeitlich bedingte Sedummischung, gleichmäßig auf dem möglichst noch unverdichteten Substrat ausstreuen,
anwalzen und mit ca. 20 Liter Wasser/m²
durchdringend wässern.
Aufwandmenge: ca. 60 g/m².

Min. 5 verschiedene heimische Sorten/ Arten

die Verwendung von invasiven Arten (z.B. sedum spurium) ist nicht zulässig.
Menge: 620,000 m2

**3.5.5 Kiesleiste**
Kiesleiste L-Profil zur Trennung von Kies und Substrat liefern und mit Aluminium-Verbindungselementen nach Herstellerangaben einbauen.
Für Dachneigungen bis 5 Grad

Höhe: 150 mm
Menge: 230,000 m

**3.5.6 Kiesstreifen**
50 cm breiten Kiesstreifen aus
gewaschenem Rundkorn, 16/32 mm,
h = bis 15 cm, an allen An- und Abschlüssen
gleichmäßig verteilt aufbringen.
Menge: 230,000 m

**3.5.7 Wartungsgang**
Wartungsgang
Plattenbelag ca 40/40/3cm

Plattenabstand ca 60cm
Menge: 50,000 m

**3.5.8 Fertigstellungspflege**
Fertigstellungspflege für Extensivbegrünung bei Ansaat nach den Richtlinien der FLL / ÖNORM L 1131 bis zur Abnahme der Flächen.

Ausreichend anwässern, Kahlstellen sind nachzusäen, Fremdaufwuchs von Gehölzen beseitigen, nach der Samenreife der meisten Pflanzen mähen, Mähgut aufnehmen und abfahren, Kontrolle und Reinigung technischer Einrichtungen.
Zu Beginn der Vegetationsperiode einmalig mit 50 g/m²
Langzeitdünger  düngen.

Die Abnahme erfolgt nach den Richtlinien der FLL / ÖNORM L 1131 bei einem projektiven Deckungsgrad von 60 %.
Menge: 620,000 m2

**3.5.9 Entwicklungspflege**
Entwicklungspflege der Extensivbegrünung nach den Richtlinien der FLL nach Abnahme der Fertigstellungspflege.

Kahlstellen nachsäen bzw. nachpflanzen, bei Bedarf wässern, mähen, Fremdaufwuchs entfernen, Mähgut aufnehmen und abfahren, düngen mit
Langzeitdünger  Kontrolle und

Reinigung technischer Einrichtungen.

Mindestens 2 Pflege- bzw. Kontrollgänge pro Jahr bis zur Etablierung der Zielvegetation mit einer projektiven Bodendeckung von rund 90 %. Dem Auftraggeber ist ein Protokoll über die durchgeführten Arbeiten und den Zustand der Dachbegrünung und der technischen Einrichtungen vorzulegen.

Der EP gilt für 1 Jahr (zwei Pflegegänge).
Menge: 620,000 m2

### Bereich 4 Sanierung Sporthallen

#### Titel 4.1 Fassadenbekleidung

*Hinweis: Fassadenbekleidung*
Die folgenden Stundenlohnarbeiten sind als feste Stundenverrechnungssätze gemäß VOB, Teil B, § 15,1  anzubieten.
Der Bieter erklärt durch seine Unterschrift unter das An-
gebot hiermit gleichzeitig, dass die nachstehend aufgeführten Stundenverrechnungssätze unter Beachtung der
preisrechtlichen Vorschriften ermittelt wurden und unabhängig von der Anzahl der abgerechneten Stunden gelten.
In den Verrechnungssätzen sind neben den Lohn- und
Gehaltskosten die Gemeinkosten, Sozialkassenbeiträge
und vermögenswirksame Leistungen sowie Lohn- und
Gehaltskosten enthalten.
Zuschläge für Nacht-, Sonntags- und Feiertagsarbeit
sind in die Verrechnungssätze nicht einzubeziehen. Stundenlohnarbeiten dürfen nur auf ausdrückliche An-
ordnung der Bauleitung ausgeführt werden.
Nachweise über Stundenlohnarbeiten sind der Bauleitung
innerhalb von 3 Werktagen vorzulegen und abzeichnen
zu lassen. Später vorgelegte Nachweise werden nicht anerkannt. Die Anerkennung erfolgt grundsätzlich unter dem Vorbehalt der sonstigen vertraglichen Vereinbarungen.

*Hinweis: Vorbemerkung*
Montiert wird die Fassadenbekleidung an den Sporthallenfassaden.
Die Montage findet größenteils vom Flachdach des Neubaus aus statt.

**4.1.1 Statische Berechnung**
*** Pauschalposition
Statischer Nachweis für die Fassadenbekleidung inkl. der Unterkonstruktion, auf der Grundlage der allgemeinen bauaufsichtlichen Zulassung.

Aufstellen einer prüffähigen Fassadenstatik.
Diese beinhaltet die Verankerung, die
Unterkonstruktion, sowie auch die statische
Berechnung der Faserzement Fassadentafeln
und deren Befestigungsmittel.
Zusätzlich ist die Herstellung der erforderlichen
Raster-, Montage- und Dübelsetzpläne sowie
Detailpläne für die verschiedenen Anschlusssituationen
der o. g. Einzelpositionen und die Ermittlung der
zulässigen Dübelbelastungswerte entsprechend
der bauaufsichtlichen Verwendbarkeitsnachweise
zu erbringen.

zu Berücksichtigen ist dabei die statische Berechnung der Holzrahmenbauunterkonstruktion: Anlage_Holzrahmenbau Statische Berechnung.pdf

Holzrahmenbauunterkonstruktion besteht aus:
Innenseitig OSB3 25mm
Rippen alle 0,625cm  KVH 8/8cm
Ober- und Untergurt  KVH 8/8cm
außenseitig OSB3 25mm
Menge: 1,000 Psch
Kostengruppen nach DIN 276 2018: 330

**4.1.2 Werkplanung**
*** Pauschalposition
Werkplanung incl Verlegepläne für die  Fassadenbekleidung
incl Aufmaß vor Ort

incl Herstellung der erforderlichen
Verlege-, Raster-, Montage- und Dübelsetzpläne sowie
Detailpläne für die verschiedenen Anschlusssituationen
der o. g. Einzelpositionen und die Ermittlung der
zulässigen Dübelbelastungswerte entsprechend
der bauaufsichtlichen Verwendbarkeitsnachweise
zu erbringen.
Menge: 1,000 Psch
Kostengruppen nach DIN 276 2018: 330

**4.1.3 Metall-Unterkonstruktion**
Lieferung und Montage einer dreidimensional
justierbaren, berechenbaren/prüffähigen Aluminium-
Unterkonstruktion (oder nicht rostende Stähl, verzinkte Stähle sind nicht zugelassen) für eine planeben verlegte
vorgehängte hinterlüftete Fassadenbekleidung mit
großformatigen Faserzement Fassadentafeln,
bestehend aus Grundprofil und  vertikal anzuordnenden Tragprofilen,
die mit Fest- und Gleitpunkten auf dem tragfähigen
Untergrund befestigt werden, Tragprofil am
Tafelstoß mindestens 110 mm breit.

Die Verankerung der Wandhalter erfolgt nach
statischen Erfordernissen mit bauaufsichtlich
zugelassenen/bewerteten Ankern/ Schrauben
an der vorhandenen Holztafel-Konstruktion.
Ständerabstand 0,625m

Der Abstand von Vorderkante Wand bis Vorderkante
Unterkonstruktion beträgt ca 60mm

Rohbautoleranzen bis zu 20 mm müssen ohne
Mehrpreis ausgeglichen werden. Tragprofile sind
mit werksseitig UV-beständigen und
witterungsbeständigen schwarz beschichteten
Sichtflächen (vertikale Schattenfugen) zu verwenden.
Menge: 115,000 m2
Kostengruppen nach DIN 276 2018: 330

**4.1.4 Faserzement Fassadenbekleidung h bis 2,50m**
Lieferung und Montage von Faserzement Fassadentafeln,
Tafeldicke 8 mm, Oberfläche lasiert beschichtet, auf
beschriebener Metall-Unterkonstruktion, in Zuschnitten
nach örtlichem Aufmaß gemäß Angabe der Bauleitung
bzw. Fassadenverlegeplänen. Die Tafelkanten sind
vorder- und rückseitig leicht zu brechen und erhalten
eine transparente Kantenversiegelung.

vertikale Stöße ca alle 1,25m
horizontale Fugen sind nicht zugelassen
Bekleidungshöhen bis ca 2,50m

Die Fassadentafeln sind mit dem Spezialbohrer für
Faserzement Ø 9,5 mm, die Tragprofile mit der
Bohrlehre 4,1 mm vorzubohren. Pro Tafel sind zwei
Festpunkte mit Festpunkthülse vorzusehen. Zum
Befestigen sind farbige, systemzugelassene
Fassadenniete 4x18-K15 nach Einbauvorschrift zu
verwenden. Die Nieten werden mit der dazugehörigen
Nietsetzlehre gesetzt und müssen zentrisch im Bohrloch
sitzen. Befestigen der Tafeln unter Spannung ist unzulässig.

offene Fugen sind in einer Breite von 10 mm, auszuführen.  horizontale Fugen/ Stöße sind nicht zugelassen
Auf eine ausreichende Hinterlüftung ist zu achten (DIN 18516-1).

auf Grund einer Gestaltungssatzung und bereits an anderer Stelle verbautem Material ist als Produkt anzubieten:

Hersteller: Etex Germany Exteriors GmbH
Produkt: EQUITONE [natura]
Farbe: weißgrau bis mittelgrau, Nach Wahl des AG aus dem Standardfarbprogramm des Herstellers.

alternative Produtkte sind nicht zugelassen.
Menge: 70,000 m2
Kostengruppen nach DIN 276 2018: 330

**4.1.5 Faserzement Fassadenbekleidung h bis 1,00m**
wie Vorposition,
Höhe jedoch  bis 1,00m
Menge: 45,000 m2
Kostengruppen nach DIN 276 2018: 330

**4.1.6 Fassadenabschluss seitlich mit Alu-Kantprofil**
Lieferung und Montage des seitlichen
Fassadenabschlusses bestehend aus einem
Alu-Kantprofil mindestens 1,0 mm dick,
3x gekantet, dauerhaft witterungsbeständig,
pulverbeschichtet.
Menge: 10,000 m
Kostengruppen nach DIN 276 2018: 330

**4.1.7 Fassadenabschluss oben mit Alu-Lüftungsprofil**
Lieferung und Montage des oberen Fassadenabschlusses,
bestehend aus einem Alu-Lüftungsprofil,
dauerhaft witterungsbeständig, schwarz beschichtet,
Abmessungen entsprechend Abstand von
Vorderkante Wand bis Vorderkante Unterkonstruktion,
an der Unterkonstruktion befestigt.
Auf eine Entkoppelung zur Metall-Uk und
einen ausreichenden Entlüftungsquerschnitt von
mindestens 50 cm²/m nach DIN 18516-1 ist zu achten
Menge: 50,000 m
Kostengruppen nach DIN 276 2018: 330

**4.1.8 Fassadenabschluß unten aus Alu-Lüftungsprofil**
Lieferung und Montage des unteren
Fassadenabschlusses aus einem 1x gekanteten
Aluminiumlochblech d = 1,0 mm, dauerhaft
witterungsbeständig, schwarz beschichtet.
Auf eine Entkoppelung zur Metall-Uk und einen
ausreichenden Belüftungsquerschnitt von
mindestens 50 cm²/m nach DIN 18516-1 ist zu achten
Menge: 50,000 m
Kostengruppen nach DIN 276 2018: 330

**4.1.9 Dehnfugenausbildung**
Dehnfugenausbildung in der Unterkonstruktion im
Bereich der Gebäudedehnfugen durch Trennen
der Metall-Unterkonstruktion.
Menge: 10,000 m
Kostengruppen nach DIN 276 2018: 330

### Bereich 5 Stundenlohnarbeiten

#### Titel 5.1 Stundenlohnarbeiten

*Hinweis: Stundenlohnarbeiten*
Die folgenden Stundenlohnarbeiten sind als feste Stundenverrechnungssätze gemäß VOB, Teil B, § 15,1  anzubieten.
Der Bieter erklärt durch seine Unterschrift unter das An-
gebot hiermit gleichzeitig, dass die nachstehend aufgeführten Stundenverrechnungssätze unter Beachtung der
preisrechtlichen Vorschriften ermittelt wurden und unabhängig von der Anzahl der abgerechneten Stunden gelten.
In den Verrechnungssätzen sind neben den Lohn- und
Gehaltskosten die Gemeinkosten, Sozialkassenbeiträge
und vermögenswirksame Leistungen sowie Lohn- und
Gehaltskosten enthalten.
Zuschläge für Nacht-, Sonntags- und Feiertagsarbeit
sind in die Verrechnungssätze nicht einzubeziehen. Stundenlohnarbeiten dürfen nur auf ausdrückliche An-
ordnung der Bauleitung ausgeführt werden.
Nachweise über Stundenlohnarbeiten sind der Bauleitung
innerhalb von 3 Werktagen vorzulegen und abzeichnen
zu lassen. Später vorgelegte Nachweise werden nicht anerkannt. Die Anerkennung erfolgt grundsätzlich unter dem Vorbehalt der sonstigen vertraglichen Vereinbarungen.

**5.1.1 Stundensatz Polier**
Wie beschrieben, Polier,
Menge: 10,000 h

**5.1.2 Stundensatz Geselle**
Wie beschrieben,  Geselle
Menge: 10,000 h

**5.1.3 Stundensatz Hilfsarbeiter**
Wie beschrieben, Hilfsarbeiter
Menge: 10,000 h
